# Tubo de queda circular de PVC com óxido de titânio

- Propriedade do ficheiro: CYPE INGENIEROS, S.A.
- Formato: FIEBDC-3/2002
- Moeda: EUR
- Custos indirectos: 3.00 %
- IVA: 23.00 %

**ISB020** m Tubo de queda circular de PVC com óxido de titânio, de Ø 80 mm, cor cinzento claro, para recolha de águas, formada por peças pré-formadas, com sistema de união por encaixe e colado com adesivo, colocadas com abraçadeiras metálicas, instalada no exterior do edifício. Inclusive líquido de limpeza, adesivo para tubos e acessórios de PVC, ligações, curvas e peças especiais.
Tubo de queda circular de PVC com óxido de titânio, de Ø 80 mm, cor cinzento claro, para recolha de águas, formada por peças pré-formadas, com sistema de união por encaixe e colado com adesivo, colocadas com abraçadeiras metálicas, instalada no exterior do edifício. Inclusive líquido de limpeza, adesivo para tubos e acessórios de PVC, ligações, curvas e peças especiais.
Inclui: Marcação do traçado do tubo de queda e da localização dos elementos de fixação. Disposição doa tubos. Fixação do material auxiliar para montagem e fixação à obra. Montagem, ligação e verificação do seu correcto funcionamento. Realização de ensaios.
Critério de medição de projecto: Comprimento medido segundo documentação gráfica de Projecto.
Critério de medição de obra: Medir-se-á o comprimento realmente executado segundo especificações de Projecto.

| Código | Un | Descrição | Rendimento | Preço | Importância |
|---|---|---|---|---|---|
| mt36cap030a | m | Tubo de queda circular de PVC com óxido de titânio de Ø 80 mm, cor cinzento claro, segundo NP EN 12200-1. Inclusive ligações, curvas e peças especiais. (material) | 1.100 | 6.88 | 7.57 |
| mt36cap031a | Ud | Abraçadeira para tubo de queda circular de PVC de Ø 80 mm, cor cinzento claro, segundo NP EN 12200-1. (material) | 0.500 | 1.45 | 0.73 |
| mt11var009 | l | Líquido de limpeza para colagem com adesivo de tubos e acessórios de PVC. (material) | 0.030 | 15.74 | 0.47 |
| mt11var010 | l | Cola para tubos e acessórios de PVC. (material) | 0.015 | 21.81 | 0.33 |
| mo008 | h | Oficial de 1ª canalizador. (mão de obra) | 0.100 | 19.03 | 1.90 |
| mo107 | h | Ajudante de canalizador. (mão de obra) | 0.100 | 17.95 | 1.80 |
| % | % | Custos directos complementares | 2 % | 12.80 | 0.26 |
|  |  | Custos directos |  |  | 13.06 |
