# Caleira circular de PVC com óxido de titânio, de desenvolvimento 250 mm, cor cinzento claro

- Propriedade do ficheiro: CYPE INGENIEROS, S.A.
- Formato: FIEBDC-3/2002
- Moeda: EUR
- Custos indirectos: 3.00 %
- IVA: 23.00 %

**ISC010** m Caleira circular de PVC com óxido de titânio, de desenvolvimento 250 mm, cor cinzento claro.
Caleira circular de PVC com óxido de titânio, de desenvolvimento 250 mm, cor cinzento claro, união colada com adesivo, para recolha de águas, formada por peças pré-formadas, fixadas com ganchos especiais de fixação ao beirado, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36cap010eda | m | Caleira circular de PVC com óxido de titânio, de desenvolvimento 250 mm, cor cinzento claro, união colada com adesivo, segundo EN 607. Inclusive suportes, esquinas, tampas, remates finais, peças de ligação a tubos de queda e peças especiais. (material) | 1.100 | 4.95 | 5.45 |
| mo008 | h | Oficial de 1ª canalizador. (mão de obra) | 0.200 | 19.03 | 3.81 |
| mo107 | h | Ajudante de canalizador. (mão de obra) | 0.200 | 17.95 | 3.59 |
| % | % | Custos directos complementares | 2 % | 12.85 | 0.26 |
|  |  | Custos directos |  |  | 13.11 |
