# Capeamento de chapa de zincotitânio Peto Protect System 190 "RHEINZINK"

- Propriedade do ficheiro: CYPE INGENIEROS, S.A.
- Formato: FIEBDC-3/2002
- Moeda: EUR
- Custos indirectos: 3.00 %
- IVA: 23.00 %

## H Remates e trabalhos auxiliares

### HR Remates

#### HRZ De zincotitânio

**HRZ020** m Capeamento de chapa de zincotitânio Peto Protect System 190 "RHEINZINK", acabamento prepatinado-pro cinzento, de 23 cm de largura e 0,8 mm de espessura, para cobrir parapeitos ou coroamento de muros de até 17 cm de espessura, com pingadeira; colocação com grampos de fixação com sistema de clipes, sobre um painel OSB de partículas longas e orientadas de qualidade hidrófuga 3 ou superior e 22 mm de espessura, colocado sobre perfis existentes; prévia colocação de uma lâmina de separação entre ambos de tecido de poliamida aberto tridimensional; e vedação das juntas entre peças e, se for o caso, das uniões com os muros com vedante adesivo monocomponente.
Capeamento de chapa de zincotitânio Peto Protect System 190 "RHEINZINK", acabamento prepatinado-pro cinzento, de 23 cm de largura e 0,8 mm de espessura, para cobrir parapeitos ou coroamento de muros de até 17 cm de espessura, com pingadeira; colocação com grampos de fixação com sistema de clipes, sobre um painel OSB de partículas longas e orientadas de qualidade hidrófuga 3 ou superior e 22 mm de espessura, colocado sobre perfis existentes; prévia colocação de uma lâmina de separação entre ambos de tecido de poliamida aberto tridimensional; e vedação das juntas entre peças e, se for o caso, das uniões com os muros com vedante adesivo monocomponente.
Inclui: Preparação da superfície de apoio. Preparação da base e dos meios de fixação. Colocação, nivelamento e fixação do tabuleiro base. Marcação da disposição das peças. Marcação da disposição das peças. Colocação e fixação da lâmina de separação. Colocação e fixação das peças metálicas niveladas e aprumadas. Vedação de juntas e limpeza.
Critério de medição de projecto: Comprimento medido entre eixos, segundo documentação gráfica de Projecto.
Critério de medição de obra: Medir-se-á, a eixos, o comprimento realmente executado segundo especificações de Projecto.

| Código | Un | Descrição | Rendimento | Preço | Importância |
|---|---|---|---|---|---|
| mt13blm020 | m² | Painel OSB de partículas longas e orientadas, qualidade hidrófuga 3 ou superior, de 22 mm de espessura. (material) | 0.200 | 8.00 | 1.60 |
| mt20wwr020 | m² | Lâmina de separação de tecido de poliamida aberto tridimensional. (material) | 0.200 | 4.50 | 0.90 |
| mt20amr010a | m | Capeamento de chapa de zincotitânio Peto Protect System 190 "RHEINZINK", acabamento prepatinado-pro cinzento, de 23 cm de largura e 0,8 mm de espessura, para cobrir parapeitos ou coroamento de muros de até 17 cm de espessura, com pingadeira, com certificado TÜV-Rheinland de conformidade com o catálogo de critérios QUALITY ZINC. Inclusive acessórios de montagem e elementos próprios do sistema. (material) | 1.000 | 46.48 | 46.48 |
| mt22www010b | Ud | Cartucho de 290 ml de vedante adesivo monocomponente, neutro, súper elástico, à base de polímero MS, cor cinzento, com resistência à intempérie e aos raios UV e extensão até à rotura 750%. (material) | 0.500 | 5.29 | 2.65 |
| mq06hor010 | h | Betoneira. (equipamento) | 0.006 | 1.68 | 0.01 |
| op00ciz010 |  | Tesoura. | 1.000 | 0.00 | 0.00 |
| mo020 | h | Oficial de 1ª construção. (mão de obra) | 0.387 | 18.48 | 7.15 |
| mo113 | h | Operário não qualificado construção. (mão de obra) | 0.387 | 17.39 | 6.73 |
| % | % | Custos directos complementares | 2 % | 65.52 | 1.31 |
|  |  | Custos directos |  |  | 66.83 |
